# Sanierung und Inwertsetzung Aussichtsturm Markwerben
Angebotsaufforderung (GAEB DA XML 3.2, DA83)
Projekt: 25003
Währung: EUR
Auftraggeber: Stadt Weißenfels, Markt 1, 06667 Weißenfels
Ausführungsort: Sanierung und Inwertsetzung Aussichtstur
Erstellt mit: BUILDUP, BUILDUP v30.0.0.0, 20.03.2026

## 005 Los 5 - Maler-, Lackier-,Korrosionsschutzarbeiten
Datum: 20.03.2026

### 5 Los 5 - Maler-, Lackier-,Korrosionsschutzarbeiten

*Hinweis: Los 5 - Maler-, Lackier-,Korrosionsschutzarbeiten*
Vorbemerkungen
Die Stadt Weißenfels beabsichtigt als Bauherr den Aussichtsturm (Bergerturm) in Weißenfels Ortsteil Markwerben zu sanieren Der Turm ist ein denkmalgeschütztes Objekt. Eine denkmalrechtliche Genehmigung zur Sanierung liegt vor.
Der wesentlichsten Maßnahmen der Sanierung sind die Erneuerung der Abdichtung der Aussichtsplattform, die Neuverfugung des Sichtmauerwerkes außen und Montage neuer Geländer auf der Ausssichtsplattform und an Treppen.
Zur Durchführung der Arbeiten sind verschiendene Lleistungen, wie Gerüstarbeiten, Dachabdichtungsrarbeiten und sonstige Bauhilfsdienstleistungen durch andere Firmen erforderlich.

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
Allgemeine Angaben
Die Baustelle Inwertsetzung/Sanierung "Aussichtsturm Bergerturm" hat folgende Anschrift:
Aussichtsturm " Bergerturm"
  über B 176 (Roßbacher Straße)
  Friedrich-Berger-Weg (landwirtschaftlicher Weg)
  06667 Weißenfels/OT Markwerben

Die Baustelle ist  Richtung Freyburg über die B 176 (Roßbacher Straße), ab Ortsausgang Weißenfels ca. 400 m bis links Abzweig in den Friedrich-Berger-Weg (landwirtschaftlicher Weg), erreichbar und ab hier befindet sich in ca. 800 m der Aussichtsturm Bergerturm.
In Abstimmung mit dem Bauherrnvertreter sind die Materialtransporte, die Bauschutt- und Baumateriallagerung festzulegen. Bauteile sind ausreichend zu schützen und nach Abschluss der Maßnahmen zu reinigen. Angrenzende, nicht dem Bauvorhaben betreffende Bereiche sind mit geeigneten Mitteln gegen jegliche Einflüsse aus der Bautätigkeit zu schützen. Die notwendigen Maßnahmen sind in die EP´s mit einzurechnen, soweit nicht gesondert positioniert. Lagermöglichkeiten sind im begrenztem Umfang vorhanden, bedürfen aber in jedem Fall der Absprache mit dem Bauherrnvertreter.
Angrenzende Bereiche sind mit geeigneten Mitteln vor Verschmutzung zu schützen.

Besondere WICHTIGE Hinweise zu den Maler-, Lackier- u. Korrosionsschutzarbeiten:
Gesamtbauzeit Gebäude  : Mai 2026 - Oktober 2026

Umfang der Arbeiten:  Maler-, Lackier- u. Korrossionsschutzarbeiten:
-Arbeiten siehe Leistungstext
-Ausführungszeit Maler-, Lackier-u. Korrosionsschutzarbeiten  ca. 39.KW.2026 - ca.42.KW.2026

Sonstiges
-Es wird empfohlen, die Baustelle vor Abgabe des Angebotes zu besichtigen, um
 Kenntnis über die Örtlichkeiten und Umstände vor Ort zu erhalten.
-Die Entsorgung des Restmaterials sowie des vohandenen Mülls / Bauschutts hat auf der
 Grundlage des Kreislaufwirtschaftsgesetzes (KrWG) zu erfolgen.
-Sämtliche Unfallverhütungsvorschriften sind einzuhalten.
ACHTUNG:
 Die Baustelle befindet sich im Außenbereich der Stadt Weißenfels mit begrenzten Park- und
 Lagermöglichkeiten sowie unbefestigter Zufahrt mit Tonnagebeschränkung.
 Die Materialanliefung der Baustelle muss ab der B176 mit Kleintransportern bis 7,5 t organisiert
 werden. Dies ist bei der Angebotserstellung dringend zu berücksichtigen.

Allgemeines
Es gelten jeweils die Normen und Regeln in der zum Vertragsschluss gültigen Fassung einschließlich der Änderungen, Berichtigungen und Beiblätter. Soweit in der Leistungsbeschreibung auf Technische Spezifikationen, z.B. nationale Normen, mit denen Europäische Normen umgesetzt werden, europäisch technische Bewertungen, gemeinsame technische Spezifikationen, Internationale Normen, Bezug genommen wird, werden auch ohne den ausdrücklichen Zusatz: „oder gleichwertig“, immer gleichwertige Technische Spezifikationen in Bezug genommen.

Lage und Transportwege
Die Arbeiten sind in folgenden Geschossen auszuführen:
Erdgeschoss und oberste Turmplattform
Höhe Fußboden EG über Gelände: ca. 1,70 m üOKG
Turmhöhe / Höhe oberste Plattform: ca. 12,0 m ab OKG

Gerüste
Gerüste werden bauseits gestellt als Fassadengerüst:
Lastklasse: 3
Breitenklasse: W09
Höhe der obersten Gerüstlage in m: ca. 12,0 m üOKG

Nachbarschaft und Umgebung
Im unmittelbaren Einflussbereich der Arbeiten sind keine Bauwerke vorhanden.
Standort: Außenbereich

#### 5.1 Baustelleneinrichtung

**5.1.1 Baustelleneinrichtung, Standard**
Einrichten und Räumen der Baustelle und Wiederherstellen des Geländes einschl. Entfernen von Verunreinigung, alle zur ordnungsgemäßen Durchführung der Maler- u. Lackierarbeiten erforderlichen Leistungsumfänge sind in dieser Position einzurechnen, insbesondere:
-  eigene Maschinen, Geräte, Werkzeuge
-  eigene Werkstatt, Lagercontainer, Magazin
Menge: 1,000 psch

#### 5.2 Anstrich Außenflächen Metall

**5.2.1 Metallflächen, trocken reinigen, Außenbereich**
Reinigung von Metallflächen im Außenbereich von leichten Verunreinigungen wie Staub sowie leicht zu entfernendem Schmutz.
Werkstoff/Ausführung: Metallflächen
Untergrundvorbereitung: trocken reinigen
Einbauort: Außenbereich
Bauteil : Eingangstür, Ausstiegsluke
Menge: 10,000 m²

**5.2.2 Metallflächen entrosten**
Metallflächen im Außenbereich mit Drahrbürste für nachfolgende Beschichtung entrosten.

Bauteil : Eingangstür, Ausstiegsluke
Menge: 10,000 m²

**5.2.3 Bestandsbeschichtungen auf Metallflächen, schleifen, grundieren**
Bestandsbeschichtungen auf Metallflächen im Außenbereich durch Schleifen und Grundieren für Überholungsbeschichtung vorbereiten.
Bauteil :Eingangstür, Ausstiegsluke
Menge: 10,000 m²

**5.2.4 Überholungsbeschichtung, Metall, außen, Kunstharz**
Überholungsbeschichtung auf Metallflächen im Außenbereich, deckend, mit Kunstharz, einschl. reinigen, anschleifen, Grundierung, mit einem Grund- und Schlussanstrich.
Bauteil :Eingangstür, Ausstiegsluke
Beschichtungsstoff: Kunstharz
Glanzgrad: matt
Deckvermögen: Klasse 1
Farbe/Oberfläche: dunkel getönt

Angeb. Fabrikat: '.....................................................'
  [vom Bieter auszufüllen]
Menge: 10,000 m²

**5.2.5 Metallflächen, verzinkt, Netzmittelwäsche ammoniakalisch**
Die Zinkflächen auf Stahlteilen mit einem Kunststoffvlies und ammoniakalischen Netzmittelwäsche intensiv und gleichmäßig schleifen, anschließend gründlich nachwaschen.
Untergrund: Metallflächen, verzinkt
Untergrundvorbereitung: Netzmittelwäsche ammoniakalisch, anschleifen, nachwaschen
Bauteil : Turm- u. Treppengeländer
Einbauort: Außenbereich
Menge: 25,000 m²

**5.2.6 Erstbeschichtung, Stahl, Geländer, Kunstharzlack, h=115 cm, Außenbereich**
Erstbeschichtung auf Stahlgeländern (Rohr- oder Flachstahlkonstruktion) im Außenbereich, bestehend aus Ober- und Untergurt und Füllstäben, mit Kunstharzlack, bestehend aus Grund-, Zwischen- und Schlussbeschichtung.
Beschichtungsart: Erstbeschichtung
Werkstoff/Ausführung: Flachstahl verzinkt
Schlussbeschichtungsstoff: Kunstharzlack
Glanzgrad: matt
Deckvermögen: deckend
Farbton : dunkelgetönt
Bauteil: Geländer, Brüstungsgeländer kreisrund
Pfosten 30x30 mm, Ober-,Untergurt 65x 10 mm
Füllstäbe 30x7 mm a= 120mm
Höhe: 115 cm
Einbauort: Außenbereich, Aussichtsplattform

Angeb. Fabrikat: '.....................................................'
  [vom Bieter auszufüllen]
Menge: 25,000 m²

**5.2.7 Metallflächen, verzinkt, Netzmittelwäsche ammoniakalisch**
Die Zinkflächen auf Stahlteilen mit einem Kunststoffvlies und ammoniakalischen Netzmittelwäsche intensiv und gleichmäßig schleifen, anschließend gründlich nachwaschen.
Untergrund: Metallflächen, verzinkt
Untergrundvorbereitung: Netzmittelwäsche ammoniakalisch, anschleifen, nachwaschen
Bauteil: Pfosten 30x30mm, Handlauf u. Knieleiste je 65x8 mm
Einbauort: Treppe im Außenbereich
Menge: 35,000 m

**5.2.8 Erstbeschichtung, Stahl, Handlauf, Kunstharzlack, Außenbereich**
Erstbeschichtung von Stahlhandläufen mit Pfosten, als Flachstahl im Außenbereich, deckend, mit Kunstharzlack, bestehend aus Grund-, Zwischen- und Schlussbeschichtung.
Beschichtungsart: Erstbeschichtung
Werkstoff/Ausführung: Flachstahl verzinkt
Schlussbeschichtungsstoff: Kunstharzlack
Glanzgrad: matt
Deckvermögen: deckend
Farbton: dunkel getönt
Bauteil: Pfosten 30x30mm, Handlauf u. Knieleiste je 65x8 mm
Einbauort: Treppe im Außenbereich

Angeb. Fabrikat: '.....................................................'
  [vom Bieter auszufüllen]
Menge: 35,000 m

#### 5.3 Innenwände, Decken

**5.3.1 Abkleben Fenster- und Türflächen, Abdeckfolie, PE, Innenflächen**
Abkleben von Fenster- und Türflächen inkl. der jeweiligen Rahmen im Innenbereich mit Malerfolie. Klebebänder passend zu den Rahmenmaterialien wählen. Folien nach Abschluss der Arbeiten rückstandslos entfernen und entsorgen.
Abdeckmaterial: Abdeckfolie (PE)
Verwendung: Abkleben Fenster- und Türflächen
Einbauort: Innenflächen
Menge: 25,000 m²

**5.3.2 Untergrund, nass reinigen, nachwaschen, mineralisch, Innenwand**
Wandflächen, als Vorbereitung des Untergrunds für nachfolgende Beschichtungsarbeiten, nass, unter Zugabe von Reinigungsmitteln, reinigen, inkl. dem Nachwaschen der Flächen.
Untergrund: mineralisch
Untergrundvorbereitung: nass reinigen, nachwaschen
Bauteil: Turminnenwand
Menge: 100,000 m²

**5.3.3 Abdeckung Bodenflächen, Malerabdeckvlies, Innenflächen**
Abdecken von Bodenflächen mit Malerabdeckvlies, rutschfest, beschichtet, vor Beginn der Arbeiten auslegen und nach Beendigung zur Wiederverwendung entfernen.
Abdeckmaterial: Malerabdeckvlies
Verwendung: Abdeckung Bodenflächen
Einbauort: Innenflächen
Menge: 40,000 m²

**5.3.4 Putz, Risse starr schließen, Innenflächen**
Risse ohne Rissbreitenänderung in Putzoberflächen v-förmig aufweiten und mit Spachtelmasse schließen. Oberfläche an den bauseits vorhandenen Putz anpassen.
Untergrund: Putz rauh
Untergrundvorbereitung: Risse starr schließen
Einbauort: Innenflächen
Bauteil :Turminnenwand
Menge: 25,000 m

**5.3.5 Erstbeschichtung, Kalkfarbe, NA-Kl.3, Putz, Beton, Innenflächen**
Beschichtung auf glatten, mineralischen Flächen, im Innenbereich mit Kalkfarben, bestehend aus Grund- und Schlussbeschichtung.
Schlussbeschichtungsstoff: Kalkfarbe
Deckvermögen/Kontrastverhältnis: H10-Klasse 2, hohes Deckvermögen
Glanz: matt (G3)
Nassabriebbeständigkeit: R-Klasse 3
Farbton: weiß
Untergrund: Putz rauh
Bauteil: Turminnenwand

Angeb. Fabrikat: '.....................................................'
  [vom Bieter auszufüllen]
Menge: 100,000 m²

#### 5.4 Stundensätze

**5.4.1 Stundensatz Fachwerker, Malerarbeiten**
Arbeiten, welche nicht in den Positionen erfasst sind und gegen Nachweis zur Ausführung kommen:
Fachwerker
Menge: 5,000 h
